# Wasserpest Mahd Werdersee Bremen 2026-2027
Angebotsaufforderung (GAEB DA XML 3.2, DA83)
Projektbezeichnung: Wasserpest Mahd  Werdersee Bremen 2026-2027
Währung: EUR
Vergabeart: öffentliche Ausschreibung
Eröffnung: 03.06.2026 10:00:00
Ende der Zuschlagsfrist: 24.06.2026
Ausführungsbeginn: 08.06.2026
Ausführungsende: 10.11.2027
Auftraggeber: E-Mail: vergabe@haneg.de, Internet: http://www.haneg.de, Hanseatische Naturentwicklung GmbH -An d, 70055 Fax:
Erstellt mit: AVAPLAN, AVAPLAN win64bit 26.2.2.4443, 13.05.2026

## Allgemeine Vorbemerkungen zur Gewässerunterhaltung am "Werdersee" Bremen
1. ALLGEMEINE VORBEMERKUNGEN
Die Hanseatische Naturentwicklung GmbH (im weiteren haneg, "Auftraggeber" oder AG genannt) beabsichtigt,  Leistungen zur Mahd von Wasserpflanzen (insbesondere Wasserpest / Elodea) im Werdersee  als Rahmenvertrag für die Jahre 2026 und 2027 zu vergeben.
Die Ausführung erfolgt gemäß Vergabe- und Vertragsordnung für Bauleistungen (VOB) Teil A, B und C und unter Beachtung
- Bremischen Wassergesetz (BremWG)
- Wasserhaushaltsgesetz (WHG)
- einschlägigen naturschutzrechtlichen Vorschriften (insb. Bundesnaturschutzgesetz (BNatSchG))
- Ein Anspruch auf Durchführung bestimmter Mengen besteht nicht. Die Beauftragung erfolgt nach Bedarf (ereignisabhängig).  Ereignisse sind insbesondere starkes Wachstum von Wasserpest mit der Folge der Nutzungskonflikte (Freizeitnutzung, Angeln, Wasserwirtschaft, Abflussbeeinträchtigung)
- Vergütet werden ausschließlich die tatsächlich erbrachten Leistungen. Da es sich um ereignisabhängige Leistungen handelt, ist eine Vorhaltepauschale für den Fall der Nichtausführung vorgesehen. Die Vorhaltepositionen werden mit einem geringeren Faktor als die tatsächlich auszuführenden Positionen in die Wertung zur Vergabe einfließen: die Vorhaltepositionen wird mit dem Faktor 0,2 und die ereignisabhängigen Positionen mit dem Faktor 1,0 angesetzt.
- Die Baustelleneinrichtung wird nicht gesondert vergütet. Die Baustellengemeinkosten sind in die entsprechenden Einheitspreise der Leistungen einzukalkulieren.
Vor Angebotsabgabe hat sich der Bieter (im folgenden AN genannt) vor Ort über Art und Umfang der ausgeschriebenen Leistungen zu informieren.
- Die Baumaßnahme befindet sich im stark genutzten Naherholungsraum "Werdersee"  für wassergebundene Sport- und Freizeitnutzung inmitten des Stadtgebietes Bremen, zwischen Wilhelm Kaisen Brücke " und Karl-Carstens-Brücke und wird in den Sommermonaten intensiv genutzt. Die Mahden sind entsprechend umsichtig durchzuführen.
- Die Erreichbarkeit der Maßnahmenfläche ist über vorhandene öffentliche Verkehrswege bzw. über vorhandene Wege am Werdersee mit maximaler Gewichtsbeschränkung von 10 t gewährleistet (s. Karte 1). Alle Ausnahmegenehmigungen sind vor Umsetzung der Maßnahme beim ASV vom AN einzuholen und werden nicht gesondert vergütet.
- Die Baustelleneinrichtung erfolgt in Abstimmung mit dem Auftraggeber. Sollten private Grundstücke in Anspruch genommen werden, so hat der AN über die Nutzung direkt mit dem Eigentümer oder dem Pächter zu verhandeln. Nach Abschluss der Bauleistungen hat der AN sich die schriftliche Freistellungserklärung für die in Anspruch genommenen Flächen von den Eigentümern einzuholen und dem AG unaufgefordert vorzulegen. Die Kosten hierfür werden nicht gesondert vergütet. Aus der Freistellungserklärung muss hervorgehen, dass gegen den AG und den AN keine Forderungen mehr bestehen.
- Es gibt zwei Standorte (Lagerplätze) zum Abtrocknen der Wasserpflanzen. Diese sind vorgegeben und nicht frei wählbar (s. Karte 5) und müssen mit dem AG abgestimmt werden.Die Lagerflächen müssen mit Bauzaun abgegrenzt werden. Eventuell notwendige Beantragungen und Beauftragungen sind durch den AN durchzuführen.
- Dem AN werden durch den AG keine Anschlussmöglichkeiten an Ver- und Entsorgungsleitungen für Wasser, Abwasser und Strom zur Verfügung gestellt. Sie sind durch den AN in eigener Verantwortung und geeigneter Form im Einvernehmen mit dem zuständigen Versorgungsunternehmen zu beschaffen bzw. herzustellen. Alle hierfür erforderlichen Leistungen werden nicht gesondert vergütet.
  Kosten für erforderlich werdende Leistungen wie ( Strom, Bautoilette)  sind in die jeweiligen Einzelpreise einzukalkulieren.
  Anschlüsse für Bauwasser sind im Baufeld nicht vorhanden.
- Bautankstellen sind so herzustellen und zu betreiben, dass die Bestimmungen der VAwS (Verordnung über Anlagen zum Umgang mit wassergefährdenden Stoffen) und der zugehörigen Verwaltungsvorschriften eingehalten werden. Wassergefährdende Betriebsstoffe sind während der Bauzeit so zu lagern und zu verwenden, dass sie weder in das Oberflächen- noch in das Grundwasser gelangen können.
  Die Betankung von Baustellenfahrzeugen und Maschinen ist ausschließlich auf gesichertem Untergrund vorzunehmen. Es sind stets ausreichende Bindemittel im Bereich der Betankungsstelle bereitzuhalten.
- Es sind nur Baufahrzeuge, Geräte und Maschinen zugelassen, bei denen biologisch schnell abbaubare Hydrauliköle und Schmierstoffe eingesetzt werden.
- Die Wegenutzung außerhalb des Maßnahmenbereichs der Mahden und Lagerplätze ist für Besucher des Werdersees während der gesamten Durchführung in Funktion zu halten. Sofern sie vom AN verursacht wurden, sind Beschädigungen und/oder Verschmutzungen der genutzten Wege unaufgefordert selbst zu beheben.Die Wege sind vom AN vor Beginn der Maßnahmen-Ausführung per Foto zu dokumentieren und dem AG unverzüglich und unaufgefordert zu übermitteln.
- Es gelten die einschlägigen abfallrechtlichen Vorschriften, insbesondere das Kreislaufwirtschaftsgesetz (KrWG) sowie die hierzu erlassenen Verordnungen und technischen Regeln. Anfallende Abfälle aus dem Baubetrieb sind vom Auftragnehmer vollständig aufzunehmen, zu sichern und ordnungsgemäß zu verwerten oder zu entsorgen.
- In Abhängigkeit von der Witterung können sehr feuchte Bodenverhältnisse vorliegen. Zur Vermeidung von Flurschäden sind Bodenschutzplatten zu verwenden.
- Die DIN 18920 "Schutz von Bäumen, Pflanzenbeständen und Vegetationsflächen bei Baumaßnahmen" in Zusammenhang mit der R SSB 2023 sowie die Bremische Baumschutzsatzung sind einzuhalten.
  Unter anderem ist innerhalb des Kronen- und Wurzelbereiches vorhandener Bäume nicht erlaubt:
  - Lockerung des Bodens mit Maschinen
  - Errichtung von Bauten, Aborten
  - Befahren mit Maschinen und Fahrzeugen
  - Lagerung von Material, das den Boden verdichtet oder verunreinigt.
  Daher sind an Engstellen mit seitlichem Baumbestand Lastverteilungsplatten als Überfahrschutz auszulegen. Diese Leistung ist ausgeschrieben.
- Stundenlohnarbeiten sind nur auf gesonderte Aufforderung des AG auszuführen. Der Nachweis ist durch Stundenzettel zu führen, es sind detailliert Personal, Maschineneinsatz und Material aufzuführen. Die Stundenzettel sind werktäglich nach der Ausführung der Leistung dem AG unaufgefordert vorzulegen.
- Die Aufmaße sind zeichnerisch so darzustellen, dass sie den Zusammenhang zur Baumaßnahme erkennen lassen; es sind nur die Leistungen in die Rechnung aufzunehmen, deren Aufmaße durch die BÜ geprüft worden sind.
  Abrechnungsaufmaße erfolgen im Beisein der BÜ. Alle Aufmaße müssen vorliegen, damit eine förmliche Abnahme der Leistung erfolgen kann.
  Wenn in den Positionen des Leistungsverzeichnisses nichts anderes angegeben ist, wird nach VOB/C aufgemessen. Über alle zu einem späteren Zeitpunkt nicht mehr nachweis- und messbaren Arbeiten sind unmittelbar nach ihrer Fertigstellung gemeinsam mit der BÜ Leistungsfeststellungen zu tätigen.
  Das Aufmaß der gemähten Wasserflächen hat mittels GPS zu erfolgen. Die erfassten Flächen sind als shape-Dateien im UTM-Koordinatensystem zu übergeben.
- Die Arbeiten sind erst nach örtlicher Einweisung (Bauanlaufbesprechung) durch den AG aufzunehmen.
Ausführungszeitraum: Juni 2026 - Oktober 2027
2. VERTRAGSGEGENSTAND
Gegenstand des Vertrages ist die Mahd von Wasserpest (Elodea spp.)  im Werdersee 2026-2027
Vorgesehen sind ereignisabhängig folgende Mahden. Die Anzahl bezieht sich auf den o.g. Gesamtzeitraum:
Badestelle 1,8 ha  8 Stück  ; siehe Karte 2
Ruderregatta Strecke 39,7 ha  1 Stück ; siehe Karte 1
Angebotsbereiche 25,7 ha  6 Stück ; siehe Karte 3
Herbstmahd (optional) 48,5 ha  2 Stück ; siehe Karte 4

3. LEISTUNGSBESTANDTEILE:
- Maschinelle Mahd: Mindesttiefe 1,50 m mittels Amphibienboot mit Mähsammel.- u. Rechenausstattung  (max. 4,5 t ) und/oder Mähsammelboot (max. 4,5 t ) mit GPS
- Aufnahme, Zwischenlagerung und Abtransport des Mahdgutes nach Vorgabe des AG (siehe Karte 2 Lagerplätze)
- Ordnungsgemäße Verwertung/Entsorgung durch Thermo-Kompostierung  bei mind.  55 Grad.
- Kurzfristige Einsatzbereitschaft innerhalb von 5 Werktagen nach Abruf
- Einholen aller Befahrungsgenehmigungen
- Flexible Einsatzplanung während der Vegetationsperiode (AprilOktober)
- Grundsätzlich muss bei jedem Arbeitsgang verhindert werden, dass vegetative Pflanzenteile verdriften . Nach jedem Mähgang ist die Bojenkette  vor dem Wehr "Kleine Weser "zu kontrollieren und eventuell von Pflanzenresten zu befreien.

4. ARTENSCHUTZ
Aufgrund der potentiell erforderlichen Mahden an der Badestelle Juni 2026 ;Mitte Mai 2027 und  zur Regatta im Frühjahr 2027 sind Konflikte mit dem Brutvogelschutz nicht auszuschließen. Daher ist eine maßnahmenbegleitende Brutvogelerfassung durch den AG vorgesehen, die die räumliche Brut-Schwerpunkte dokumentiert, die von der Mahd ausgeschlossen werden müssen. Diese sind durch den AN abzufragen und zu berücksichtigen.
Zudem ist eine zoologische Begleitung durch den AG vorgesehen, die mit dem Mahdgut entnommene Tiere bestimmen und ggf. ins Gewässer zurückführen. Dieses ist im Arbeitsablauf vom AN zu berücksichtigen. Hierdurch bedingte, erhöhte Aufwendungen des AN werden nicht gesondert vergütet.

5. SONSTIGES
Im Wasser und am Ufer sind bauliche Hindernisse zu beachten. Daraus resultierende Erschwernisse in der Durchführung sind in die jeweiligen Einheitspreise einzurechnen. Zu den Hindernissen gehören: Bojenketten im Wasser, Stege, Slipanlage am Ufer etc. Die Hindernisse sind in Karten 1-5 - soweit dem Auftraggeber bekannt - dargestellt.

6. Abrechnung
Die Abrechnung der durchgeführten Mahdleistungen zur Entfernung von Wasserpest erfolgt auf Basis der tatsächlich bearbeiteten Fläche in Quadratmetern (m²).
Die Flächenermittlung wird mittels GPS-gestütztem Flächenaufmaß durchgeführt. Hierbei werden die bearbeiteten Bereiche vor Ort digital erfasst und dokumentiert, so dass eine präzise und nachvollziehbare Grundlage für die Abrechnung gewährleistet ist.
Die so ermittelten Flächendaten bilden die verbindliche Grundlage für die Leistungsabrechnung. Abgerechnet wird ausschließlich die tatsächlich gemähte und dokumentierte Fläche.
Die GPS-Dokumentation als Nachweis der erbrachten Leistung werden dem AG zur Verfügung gestellt .
Die Abrechnung des entsorgten Mahdgutes erfolgt nach Wiegeschein. Die Wiegescheine sind dem AG zu übergeben..

:::

## Wasserpest Mahd Werdersee Bremen
Datum: 20.04.2026
EP-Anteile: Löhne; Stoffe; Geräte; Sonstiges

### Abschnitt 1 Gewässerunterhaltung

#### Titel 1.1 Wasserpest Mahden Badestelle 2026

*Hinweis: Mahd Badebereich Hinweistext*
Der offizielle Badebereich (siehe anliegende Karte 2) ist Teil der gemeldeten Badestellen nach EU-Badegewässer-Richtlinie. Die Stadtgemeinde hat hier Maßnahmen zu treffen, um das Baden während der Badesaison zu ermöglichen. Ziel ist die Sicherung der Badenutzung während der Badesaison.
An der Badestelle muss die Wasserpest mit den Wurzeln vollständig entfernt werden. Dies umfasst räumlich sowohl den abgezäunten Nichtschwimmer- als auch den Schwimmerbereich bis zur Bojenkette mit insgesamt 1,8 ha.
Die Entfernung erfolgt entweder durch den Einsatz eines Amphibienfahrzeugs mit Egge/Krautrechen oder mit einem Rollenpflücker, die die Pflanzen mit den Wurzeln zusammen herausziehen.

**1.1.10 Einholen von Genehmigungen**
Einholen von Genehmigungen umfasst

- Befahrungs- und Absperrgenehmigungen einschließlich anfallender Gebühren

sowie die Durchführung der

- Absperrungen des Maßnahmenbereichs der Zuwegung am Maßnahmenbereich unter Berücksichtigung der Freizeitnutzungen.
- Rückbau der Absperrungen
Menge: 4,000 St

**1.1.20 An- und Abtranport der Maschinen**
*** Pauschalposition
An- und Abtransport der Maschinen.
Die Abrechnung erfolgt pro Durchgang (An- und Abtransport) pauschal.
Menge: 4,000 psch

**1.1.30 Einrichtung des Lagerplatzes**
Einrichtung des Lagerplatzes (s. Karte 5) für das Mahdgut mittels Bodenschutzplatten  und Bauzaun zur Absicherung des Publikumsverkehr

Auf dem Lagerplatz wird das Mahdgut zum Abtrocknen zwischengelagert.

Bodenschutzplatten nach Wahl AN liefern, für die Dauer der Arbeiten vorhalten und nach Fertigstellung der Arbeiten aufnehmen und vom Baustellenbereich entfernen.

Abgerechnet wird die überdeckte Fläche.

Nach Rückbau des Lagerplatzes ist die in Anspruch genommene Fläche gemäß Urzustand wiederherzustellen.
Menge: 100,000 m²

**1.1.40 Entkrautung der Badestelle**
Entkrautung der Badestelle
vier Mahddurchgänge à ca.1,8 ha

Mahdzeitpunkt voraussichtlich Mitte Juni, Juli, August und  September.
Festlegung Mahdzeitpunkt erfolgt durch AG

Die Entfernung erfolgt entweder durch den Einsatz eines Amphibienfahrzeugs mit Egge/Krautrechen oder mit einem Rollenpflücker, die die Pflanzen mit den Wurzeln zusammen herausziehen
Bearbeitungstiefe min. 1,5 m
Mahdgut zum Abtrocknen auf dem Lagerplatz (Pos. 01.01.0030) zwischenlagern.

Nach jedem Mähdurchgang sind die entkrauteten Flächen sind mittels GPS aufzumessen. Die erfassten Flächen sind als shape-Dateien im UTM-Koordinatensystem an den AG zu übergeben.
Menge: 72000,000 m²

**1.1.50 Abfuhr und Entsorgung**
Abgetrocknetes Mahdgut laden und der ordnungsgemäßen Verwertung/Entsorgung durch Thermo-Kompostierung zuführen
einschl. Abtransport.
Die Anlage muss eine Thermo-Kompostierung  bei 55 Grad gewährleisten. Das evtl. erforderliche Umladen ist in den Einheitspreis einzurechnen.
Abgerechnet wird nach Wiegeschein. Die Wiegescheine sind dem AG zu übergeben..
Die Gebühren der Entsorgungsanlage sind einzurechnen.
Menge: 40,000 t

**1.1.60 Wiederherstellung der Nebenflächen**
Die in Anspruch genommenen Nebenflächen sind gemäß Urzustand wiederherzustellen.
- Evtl. auftretende Fahrspuren sind zu glätten
- Bereiche mit geschädigter Grasnarbe sind zu glätten (Feinplanum) und per Hand anzusäen.

Es ist der Maschineneinsatz einschließlich Bedienung zu kalkulieren sowie Lieferung Saatgut (Regelsaatgutmischung).
Menge: 16,000 h

**1.1.70 Vorhaltung der benötigten Kapazitäten**
*** Pauschalposition
Vorhalten der für die Ausführung der Leistungen erforderlichen Geräte, Maschinen, Arbeitskräfte für die Dauer der Vertragslaufzeit in 2026.
Die Vergütung erfolgt als Pauschale und umfasst sämtliche Kosten für Vorhaltung, Betriebsbereitschaft sowie alle Nebenleistungen.
Die Pauschale wird nur gezahlt, falls keine der Positionen 01.01.0010 bis 01.01.0060 in Anspruch genommen wird.
Auch bei einer Teilinanspruchnahme der vorgenannten Positionen entfällt die Zahlung der Pauschale.
Mit der Pauschale sind alle diesbezüglichen Ansprüche abgegolten.
Menge: 1,000 psch

#### Titel 1.2 Wasserpest Mahden Angebotsbereiche 2026

*Hinweis: Mahd der Angebotsbereiche Hinweistext*
Im Rahmen der Mahd des Angebotsbereiches Mittelvariante (s. Karte 3) werden die Sport- und Freizeitnutzungen auf den Bereich zwischen Wilhelm-Kaisen-Brücke und Vogelinsel konzentriert. Flächenumfang insgesamt ca. 25,7 ha.
Die Wasserpest muss abgemäht  werden.

**1.2.10 Einholen von Genehmigungen**
Einholen von Genehmigungen umfasst

- Befahrungs- und Absperrgenehmigungen einschließlich anfallender Gebühren

sowie die Durchführung der

- Absperrungen des Maßnahmenbereichs der Zuwegung am Maßnahmenbereich unter Berücksichtigung der Freizeitnutzungen.
- Rückbau der Absperrungen
Menge: 3,000 St

**1.2.20 An- und Abtransport der Maschinen**
*** Pauschalposition
An- und Abtransport der Maschinen.
Die Abrechnung erfolgt pro Durchgang (An- und Abtransport) pauschal.
Menge: 3,000 psch

**1.2.30 Einrichtung des Lagerplatzes**
Einrichtung des Lagerplatzes (s. Karte 5) für das Mahdgut mittels Bodenschutzplatten  und Bauzaun zur Absicherung des Publikumsverkehr

Auf dem Lagerplatz wird das Mahdgut zum Abtrocknen zwischengelagert.

Bodenschutzplatten nach Wahl AN liefern, für die Dauer der Arbeiten vorhalten und nach Fertigstellung der Arbeiten aufnehmen und vom Baustellenbereich entfernen.

Abgerechnet wird die überdeckte Fläche.

Nach Rückbau des Lagerplatzes ist die in Anspruch genommene Fläche gemäß Urzustand wiederherzustellen.
Menge: 300,000 m²

**1.2.40 Mahd Angebotsvariante**
Mahd der Angebotsvariante
drei Mahddurchgänge à ca. 25,7 ha

Mahdzeitpunkt voraussichtlich 20 Juni, Anfang August und Mitte September

Festlegung Mahdzeitpunkt erfolgt durch AG.

Die Pflanzen sind abzumähen, das entstehende Mahdgut ist unmittelbar aus dem Gewässer zu entfernen, um eine weitere Vermehrung zu verhindern und zu den bauseits ausgewiesenen Lagerflächen zur Abtrocknung zwischen zu lagern

Mahdtiefe min. 1,5 m

Mahdgut zum Abtrocknen auf dem Lagerplatz (Pos. 01.02.0030) zwischenlagern.

Nach jedem Mähdurchgang sind die gemähten Flächen sind mittels GPS aufzumessen. Die erfassten Flächen sind als shape-Dateien im UTM-Koordinatensystem an den AG zu übergeben.
Menge: 771000,000 m²

**1.2.50 Abfuhr und Entsorgung**
Abgetrocknetes Mahdgut laden und der ordnungsgemäßen Verwertung/Entsorgung durch Thermo-Kompostierung zuführen, einschl. Abtransport.
Die Anlage muss eine Thermo-Kompostierung  bei 55 Grad gewährleisten.
Das evtl. erforderliche Umladen ist in den Einheitspreis einzurechnen.
Abgerechnet wird nach Wiegeschein. Die Wiegescheine sind dem AG zu übergeben..
Die Gebühren der Entsorgungsanlage sind einzurechnen.
Menge: 180,000 t

**1.2.60 Wiederherstellung der Nebenflächen**
Die in Anspruch genommenen Nebenflächen sind gemäß Urzustand wiederherzustellen.
- Evtl. auftretende Fahrspuren sind zu glätten
- Bereiche mit geschädigter Grasnarbe sind zu glätten (Feinplanum) und per Hand anzusäen.

Es ist der Maschineneinsatz einschließlich Bedienung zu kalkulieren sowie Lieferung Saatgut (Regelsaatgutmischung).
Menge: 24,000 h

**1.2.70 Vorhaltung der benötigten Kapazitäten**
*** Pauschalposition
Vorhalten der für die Ausführung der Leistungen erforderlichen Geräte, Maschinen, Arbeitskräfte für die Dauer der Vertragslaufzeit in 2026.
Die Vergütung erfolgt als Pauschale und umfasst sämtliche Kosten für Vorhaltung, Betriebsbereitschaft sowie alle Nebenleistungen.
Die Pauschale wird nur gezahlt, falls keine der Positionen 01.02.0010 bis 01.02.0060 in Anspruch genommen wird. Auch bei einer Teilinanspruchnahme der vorgenannten Positionen entfällt die Zahlung der Pauschale.
Mit der Pauschale sind alle diesbezüglichen Ansprüche abgegolten.
Menge: 1,000 psch

#### Titel 1.3 Wasserpest Mahden Herbstmahd 2026 optional

*Hinweis: Herbstmahd Hinweistext*
Im Rahmen der Mahd der Herbstmahd wird der  Bereich zwischen der Wilhelm-Kaisen-Brücke und der Karl-Carstens-Brücke,
ca. 48,5 ha. Für den übrigen Teil des Sees erfolgt keine Mahd.
Die Wasserpest muss abgemäht  werden.
Mahdzeitpunkt voraussichtlich Mitte September statt der letzten Angebotsmahd

**1.3.10 Einholen von Genehmigungen**
*** Pauschalposition
*** Bedarfsposition ohne GB
Einholen von Genehmigungen umfasst

- Befahrungs- und Absperrgenehmigungen einschließlich anfallender Gebühren

sowie die Durchführung der

- Absperrungen des Maßnahmenbereichs der Zuwegung am Maßnahmenbereich unter Berücksichtigung der Freizeitnutzungen.
- Rückbau der Absperrungen
Menge: 1,000 psch

**1.3.20 An- und Abtransport der Maschinen**
*** Pauschalposition
*** Bedarfsposition ohne GB
An- und Abtransport der Maschinen.
Die Abrechnung erfolgt pro Durchgang (An- und Abtransport) pauschal.
Menge: 1,000 psch

**1.3.30 Einrichtung des Lagerplatzes**
*** Bedarfsposition ohne GB
Einrichtung des Lagerplatzes (s. Karte 5) für das Mahdgut mittels Bodenschutzplatten  und Bauzaun zur Absicherung des Publikumsverkehr
Auf dem Lagerplatz wird das Mahdgut zum Abtrocknen zwischengelagert.
Bodenschutzplatten nach Wahl AN liefern, für die Dauer der Arbeiten vorhalten und nach Fertigstellung der Arbeiten aufnehmen und vom Baustellenbereich entfernen.
Abgerechnet wird die überdeckte Fläche.
Nach Rückbau des Lagerplatzes ist die in Anspruch genommene Fläche gemäß Urzustand wiederherzustellen.
Menge: 150,000 m²

**1.3.40 Mahd Herbstmahd optional**
*** Bedarfsposition ohne GB
Mahd Herbstmahd der Wasserpest zur Reduzierung der Vermehrung über Turionen (= vegetativ gebildete Überwinterungsorgane) optional
ein Mahddurchgang  ca. 48,5 ha

Mahdzeitpunkt Mitte September

Festlegung Mahdzeitpunkt erfolgt durch AG.

Die Pflanzen sind abzumähen, das entstehende Mahdgut ist unmittelbar aus dem Gewässer zu entfernen, um eine weitere Vermehrung zu verhindern und zu den bauseits ausgewiesenen Lagerflächen zur Abtrocknung zwischen zu lagern

Mahdtiefe min. 1,5 m

Mahdgut zum Abtrocknen auf dem Lagerplatz (Pos. 01.03.0030) zwischenlagern.

Die gemähten Flächen sind mittels GPS aufzumessen. Die erfassten Flächen sind als shape-Dateien im UTM-Koordinatensystem an den AG zu übergeben.
Menge: 485000,000 m²

**1.3.50 Abfuhr und Entsorgung**
*** Bedarfsposition ohne GB
Abgetrocknetes Mahdgut laden und der ordnungsgemäßen Verwertung/Entsorgung durch Thermo-Kompostierung zuführen, einschl. Abtransport.
Die Anlage muss eine Thermo-Kompostierung  bei 55 Grad gewährleisten.
Das evtl. erforderliche Umladen ist in den Einheitspreis einzurechnen.
Abgerechnet wird nach Wiegeschein. Die Wiegescheine sind dem AG zu übergeben..
Die Gebühren der Entsorgungsanlage sind einzurechnen.
Menge: 116,000 t

**1.3.60 Wiederherstellung der Nebenflächen**
*** Bedarfsposition ohne GB
Die in Anspruch genommenen Nebenflächen sind gemäß Urzustand wiederherzustellen.
- Evtl. auftretende Fahrspuren sind zu glätten
- Bereiche mit geschädigter Grasnarbe sind zu glätten (Feinplanum) und per Hand anzusäen.

Es ist der Maschineneinsatz einschließlich Bedienung zu kalkulieren sowie Lieferung Saatgut (Regelsaatgutmischung).
Menge: 8,000 h

**1.3.70 Vorhaltung der benötigten Kapazitäten**
*** Pauschalposition
Vorhalten der für die Ausführung der Leistungen erforderlichen Geräte, Maschinen, Arbeitskräfte für die Dauer der Vertragslaufzeit in 2026.
Die Vergütung erfolgt als Pauschale und umfasst sämtliche Kosten für Vorhaltung, Betriebsbereitschaft sowie alle Nebenleistungen.
Die Pauschale wird nur gezahlt, falls keine der Positionen 01.03.0010 bis 01.03.0060 in Anspruch genommen wird.
Auch bei einer Teilinanspruchnahme der vorgenannten Positionen entfällt die Zahlung der Pauschale.
Mit der Pauschale sind alle diesbezüglichen Ansprüche abgegolten.
Menge: 1,000 psch

#### Titel 1.4 Wasserpest Mahd Regattastrecke 2027

*Hinweis: Ruderregatta Hinweistext*
Die einmal jährlich im Mai von der Ruderabteilung des Bremer Sport-Club e.V. (BSC) ausgetragene Große Bremer Ruderregatta genießt einen hohen sportlichen und gesellschaftlichen Stellenwert in Bremen.
Die Austragung der Regatta soll  durch eine bedarfsgerechte Mahd sichergestellt werden von ca. 39,7 ha
Die Wasserpest muss abgemäht  werden.

**1.4.10 Einholen von Genehmigungen**
*** Pauschalposition
Einholen von Genehmigungen umfasst

- Befahrungs- und Absperrgenehmigungen einschließlich anfallender Gebühren

sowie die Durchführung der

- Absperrungen des Maßnahmenbereichs der Zuwegung am Maßnahmenbereich unter Berücksichtigung der Freizeitnutzungen.
- Rückbau der Absperrungen
Menge: 1,000 psch

**1.4.20 An- und Abtransport der Maschinen.**
*** Pauschalposition
An- und Abtransport der Maschinen.
Die Abrechnung erfolgt pro Durchgang (An- und Abtransport) pauschal.
Menge: 1,000 psch

**1.4.30 Einrichtung des Lagerplatzes**
Einrichtung des Lagerplatzes (s. Karte 5) für das Mahdgut mittels Bodenschutzplatten  und Bauzaun zur Absicherung des Publikumsverkehr
Auf dem Lagerplatz wird das Mahdgut zum Abtrocknen zwischengelagert.
Bodenschutzplatten nach Wahl AN liefern, für die Dauer der Arbeiten vorhalten und nach Fertigstellung der Arbeiten aufnehmen und vom Baustellenbereich entfernen.
Abgerechnet wird die überdeckte Fläche.
Nach Rückbau des Lagerplatzes ist die in Anspruch genommene Fläche gemäß Urzustand wiederherzustellen.
Menge: 150,000 m²

**1.4.40 Mahd der Regattastrecke**
Mahd der Regattastrecke
ein Mähdurchgang
Mahdzeitpunkt Mitte April,
Festlegung Mahdzeitpunkt erfolgt durch AG.
Die Pflanzen sind abzumähen, das entstehende Mahdgut ist unmittelbar aus dem Gewässer zu entfernen, um eine weitere Vermehrung zu verhindern und zu den bauseits ausgewiesenen Lagerflächen zur Abtrocknung zwischen zu lagern
Mahdtiefe min. 1,5m
Mahdgut zum Abtrocknen auf dem Lagerplatz (Pos. 01.04.0030) zwischenlagern.
Die gemähten Flächen sind mittels GPS aufzumessen. Die erfassten Flächen sind als shape-Dateien im UTM-Koordinatensystem an den AG zu übergeben.
Menge: 397000,000 m²

**1.4.50 Abfuhr und Entsorgung**
Abgetrocknetes Mahdgut laden und der ordnungsgemäßen Verwertung/Entsorgung durch Thermo-Kompostierung zuführen, einschl. Abtransport.
Die Anlage muss eine Thermo-Kompostierung  bei 55 Grad gewährleisten. Das evtl. erforderliche Umladen ist in den Einheitspreis einzurechnen.
Abgerechnet wird nach Wiegeschein. Die Wiegescheine sind dem AG zu übergeben..
Die Gebühren der Entsorgungsanlage sind einzurechnen.
Menge: 96,000 t

**1.4.60 Wiederherstellung der Nebenflächen**
Die in Anspruch genommenen Nebenflächen sind gemäß Urzustand wiederherzustellen.
- Evtl. auftretende Fahrspuren sind zu glätten
- Bereiche mit geschädigter Grasnarbe sind zu glätten (Feinplanum) und per Hand anzusäen.

Es ist der Maschineneinsatz einschließlich Bedienung zu kalkulieren sowie Lieferung Saatgut (Regelsaatgutmischung).
Menge: 8,000 h

**1.4.70 Vorhaltung der benötigten Kapazitäten**
*** Pauschalposition
Vorhalten der für die Ausführung der Leistungen erforderlichen Geräte, Maschinen, Arbeitskräfte für die Dauer der Vertragslaufzeit in 2027.
Die Vergütung erfolgt als Pauschale und umfasst sämtliche Kosten für Vorhaltung, Betriebsbereitschaft sowie alle Nebenleistungen.
Die Pauschale wird nur gezahlt, falls keine der Positionen 01.04.0010 bis 01.04.0060 in Anspruch genommen wird.
Auch bei einer Teilinanspruchnahme der vorgenannten Positionen entfällt die Zahlung der Pauschale.
Mit der Pauschale sind alle diesbezüglichen Ansprüche abgegolten.
Menge: 1,000 psch

#### Titel 1.5 Wasserpest Mahden Badestelle 2027

*Hinweis: Mahd Badebereich Hinweistext*
Der offizielle Badebereich (siehe anliegende Karte 2) ist Teil der gemeldeten Badestellen nach EU-Badegewässer-Richtlinie. Die Stadtgemeinde hat hier Maßnahmen zu treffen, um das Baden während der Badesaison zu ermöglichen. Ziel ist die Sicherung der Badenutzung während der Badesaison.
An der Badestelle muss die Wasserpest mit den Wurzeln vollständig entfernt werden. Dies umfasst räumlich sowohl den abgezäunten Nichtschwimmer- als auch den Schwimmerbereich bis zur Bojenkette mit insgesamt 1,8 ha.
Die Entfernung erfolgt entweder durch den Einsatz eines Amphibienfahrzeugs mit Egge/Krautrechen oder mit einem Rollenpflücker, die die Pflanzen mit den Wurzeln zusammen herausziehen.

**1.5.10 Einholen von Genehmigungen**
Einholen von Genehmigungen umfasst

- Befahrungs- und Absperrgenehmigungen einschließlich anfallender Gebühren

sowie die Durchführung der

- Absperrungen des Maßnahmenbereichs der Zuwegung am Maßnahmenbereich unter Berücksichtigung der Freizeitnutzungen.
- Rückbau der Absperrungen
Menge: 4,000 St

**1.5.20 An- und Abtransport der Maschinen**
*** Pauschalposition
An- und Abtransport der Maschinen.
Die Abrechnung erfolgt pro Durchgang (An- und Abtransport) pauschal.
Menge: 4,000 psch

**1.5.30 Einrichtung des Lagerplatzes**
Einrichtung des Lagerplatzes (s. Karte 5) für das Mahdgut mittels Bodenschutzplatten  und Bauzaun zur Absicherung des Publikumsverkehr
Auf dem Lagerplatz wird das Mahdgut zum Abtrocknen zwischengelagert.
Bodenschutzplatten nach Wahl AN liefern, für die Dauer der Arbeiten vorhalten und nach Fertigstellung der Arbeiten aufnehmen und vom Baustellenbereich entfernen.
Abgerechnet wird die überdeckte Fläche.
Nach Rückbau des Lagerplatzes ist die in Anspruch genommene Fläche gemäß Urzustand wiederherzustellen.
Menge: 100,000 m²

**1.5.40 Entkrautung der Badestelle**
Entkrautung der Badestelle
vier Mahddurchgänge à ca.1,8 ha

Mahdzeitpunkt voraussichtlich Mitte Mai, Ende Juni, Anfang August und Mitte September.
Festlegung Mahdzeitpunkt erfolgt durch AG

Die Entfernung erfolgt entweder durch den Einsatz eines Amphibienfahrzeugs mit Egge/Krautrechen oder mit einem Rollenpflücker, die die Pflanzen mit den Wurzeln zusammen herausziehen
Bearbeitungstiefe min. 1,5 m
Mahdgut zum Abtrocknen auf dem Lagerplatz (Pos. 01.01.0030) zwischenlagern.

Nach jedem Mähdurchgang sind die entkrauteten Flächen sind mittels GPS aufzumessen. Die erfassten Flächen sind als shape-Dateien im UTM-Koordinatensystem an den AG zu übergeben
Menge: 72000,000 m²

**1.5.50 Abfuhr und Entsorgung**
Abgetrocknetes Mahdgut laden und der ordnungsgemäßen Verwertung/Entsorgung durch Thermo-Kompostierung zuführen, einschl. Abtransport.
Die Anlage muss eine Thermo-Kompostierung bei 55 Grad gewährleisten.
Das evtl. erforderliche Umladen ist in den Einheitspreis einzurechnen.
Abgerechnet wird nach Wiegeschein. Die Wiegescheine sind dem AG zu übergeben..
Die Gebühren der Entsorgungsanlage sind einzurechnen.
Menge: 10,000 t

**1.5.60 Wiederherstellung der Nebenflächen**
Die in Anspruch genommenen Nebenflächen sind gemäß Urzustand wiederherzustellen.
- Evtl. auftretende Fahrspuren sind zu glätten
- Bereiche mit geschädigter Grasnarbe sind zu glätten (Feinplanum) und per Hand anzusäen.

Es ist der Maschineneinsatz einschließlich Bedienung zu kalkulieren sowie Lieferung Saatgut (Regelsaatgutmischung).
Menge: 16,000 h

**1.5.70 Vorhaltung der benötigten Kapazitäten**
*** Pauschalposition
Vorhalten der für die Ausführung der Leistungen erforderlichen Geräte, Maschinen, Arbeitskräfte für die Dauer der Vertragslaufzeit in 2027.
Die Vergütung erfolgt als Pauschale und umfasst sämtliche Kosten für Vorhaltung, Betriebsbereitschaft sowie alle Nebenleistungen.
Die Pauschale wird nur gezahlt, falls keine der Positionen 01.05.0010 bis 01.05.0060 in Anspruch genommen wird.
Auch bei einer Teilinanspruchnahme der vorgenannten Positionen entfällt die Zahlung der Pauschale.
Mit der Pauschale sind alle diesbezüglichen Ansprüche abgegolten.
Menge: 1,000 psch

#### Titel 1.6 Wasserpest Mahden Angebotsbereiche 2027

*Hinweis: Mahd der Angebotsbereiche Hinweistext*
Im Rahmen der Mahd des Angebotsbereiches Mittelvariante (s. Karte 3) werden die Sport- und Freizeitnutzungen auf den Bereich zwischen Wilhelm-Kaisen-Brücke und Vogelinsel konzentriert. Flächenumfang insgesamt ca. 25,7 ha.
Die Wasserpest muss abgemäht  werden.

**1.6.10 Einholen von Genehmigungen**
Einholen von Genehmigungen umfasst

- Befahrungs- und Absperrgenehmigungen einschließlich anfallender Gebühren

sowie die Durchführung der

- Absperrungen des Maßnahmenbereichs der Zuwegung am Maßnahmenbereich unter Berücksichtigung der Freizeitnutzungen.
- Rückbau der Absperrungen
Menge: 3,000 St

**1.6.20 An- und Abtransport der Maschinen**
*** Pauschalposition
An- und Abtransport der Maschinen.
Die Abrechnung erfolgt pro Durchgang (An- und Abtransport) pauschal.
Menge: 3,000 psch

**1.6.30 Einrichtung des Lagerplatzes**
Einrichtung des Lagerplatzes (s. Karte 5) für das Mahdgut mittels Bodenschutzplatten  und Bauzaun zur Absicherung des Publikumsverkehr
Auf dem Lagerplatz wird das Mahdgut zum Abtrocknen zwischengelagert.
Bodenschutzplatten nach Wahl AN liefern, für die Dauer der Arbeiten vorhalten und nach Fertigstellung der Arbeiten aufnehmen und vom Baustellenbereich entfernen.
Abgerechnet wird die überdeckte Fläche.
Nach Rückbau des Lagerplatzes ist die in Anspruch genommene Fläche gemäß Urzustand wiederherzustellen.
Menge: 300,000 m²

**1.6.40 Mahd Angebotsvariante**
Mahd Angebotsvariante
drei Mahddurchgänge a ca. 25,7 ha

Mahdzeitpunkt voraussichtlich 20 Juni, Anfang August und September

Festlegung Mahdzeitpunkt erfolgt durch AG.

Die Pflanzen sind abzumähen, das entstehende Mahdgut ist unmittelbar aus dem Gewässer zu entfernen, um eine weitere Vermehrung zu verhindern und zu den bauseits ausgewiesenen Lagerflächen zur Abtrocknung zwischen zu lagern

Mahdtiefe min. 1,50 m

Mahdgut zum Abtrocknen auf dem Lagerplatz (Pos. 01.01.0030) zwischenlagern.

Nach jedem Mähdurchgang sind die gemähten Flächen sind mittels GPS aufzumessen. Die erfassten Flächen sind als shape-Dateien im UTM-Koordinatensystem an den AG zu übergeben.
Menge: 771000,000 m²

**1.6.50 Abfuhr und Entsorgung**
Abgetrocknetes Mahdgut laden und der ordnungsgemäßen Verwertung/Entsorgung durch Thermo-Kompostierung zuführen,einschl. Abtransport.
Die Anlage muss eine Thermo-Kompostierung  bei 55 Grad gewährleisten.
Das evtl. erforderliche Umladen ist in den Einheitspreis einzurechnen.
Abgerechnet wird nach Wiegeschein. Die Wiegescheine sind dem AG zu übergeben..
Die Gebühren der Entsorgungsanlage sind einzurechnen.
Menge: 180,000 t

**1.6.60 Wiederherstellung der Nebenflächen**
Die in Anspruch genommenen Nebenflächen sind gemäß Urzustand wiederherzustellen.
- Evtl. auftretende Fahrspuren sind zu glätten
- Bereiche mit geschädigter Grasnarbe sind zu glätten (Feinplanum) und per Hand anzusäen.

Es ist der Maschineneinsatz einschließlich Bedienung zu kalkulieren sowie Lieferung Saatgut (Regelsaatgutmischung).
Menge: 24,000 h

**1.6.70 Vorhaltung der benötigten Kapazitäten**
*** Pauschalposition
Vorhalten der für die Ausführung der Leistungen erforderlichen Geräte, Maschinen, Arbeitskräfte für die Dauer der Vertragslaufzeit in 2027.
Die Vergütung erfolgt als Pauschale und umfasst sämtliche Kosten für Vorhaltung, Betriebsbereitschaft sowie alle Nebenleistungen.
Die Pauschale wird nur gezahlt, falls keine der Positionen 01.06.0010 bis 01.06.0060 in Anspruch genommen wird.
Auch bei einer Teilinanspruchnahme der vorgenannten Positionen entfällt die Zahlung der Pauschale.
Mit der Pauschale sind alle diesbezüglichen Ansprüche abgegolten.
Menge: 1,000 psch

#### Titel 1.7 Wasserpest Mahden Herbstmahd 2027 optional

*Hinweis: Herbstmahd Hinweistext*
Im Rahmen der Mahd der Herbstmahd wird der  Bereich zwischen der Wilhelm-Kaisen-Brücke und der Karl-Carstens-Brücke,
ca. 48,5 ha. Für den übrigen Teil des Sees erfolgt keine Mahd.
Die Wasserpest muss abgemäht  werden.
Mahdzeitpunkt voraussichtlich Mitte September statt der letzten Angebotsmahd

**1.7.10 Einholen von Genehmigungen**
*** Bedarfsposition ohne GB
Einholen von Genehmigungen umfasst

- Befahrungs- und Absperrgenehmigungen einschließlich anfallender Gebühren

sowie die Durchführung der

- Absperrungen des Maßnahmenbereichs der Zuwegung am Maßnahmenbereich unter Berücksichtigung der Freizeitnutzungen.
- Rückbau der Absperrungen
Menge: 1,000 St

**1.7.20 An- und Abtransport der Maschinen**
*** Pauschalposition
*** Bedarfsposition ohne GB
An- und Abtransport der Maschinen.
Die Abrechnung erfolgt pro Durchgang (An- und Abtransport) pauschal.
Menge: 1,000 psch

**1.7.30 Einrichtung des Lagerplatzes**
*** Bedarfsposition ohne GB
Einrichtung des Lagerplatzes (s. Karte 5) für das Mahdgut mittels Bodenschutzplatten  und Bauzaun zur Absicherung des Publikumsverkehr
Auf dem Lagerplatz wird das Mahdgut zum Abtrocknen zwischengelagert.
Bodenschutzplatten nach Wahl AN liefern, für die Dauer der Arbeiten vorhalten und nach Fertigstellung der Arbeiten aufnehmen und vom Baustellenbereich entfernen.
Abgerechnet wird die überdeckte Fläche.
Nach Rückbau des Lagerplatzes ist die in Anspruch genommene Fläche gemäß Urzustand wiederherzustellen.
Menge: 150,000 m²

**1.7.40 Mahd Herbstmahd optional**
*** Bedarfsposition ohne GB
Mahd Herbstmahd der Wasserpest zur Reduzierung der Vermehrung über Turionen (= vegetativ gebildete Überwinterungsorgane) optional
ein Mahddurchgang  ca. 48,5 ha

Mahdzeitpunkt Mitte September

Festlegung Mahdzeitpunkt erfolgt durch AG.

Die Pflanzen sind abzumähen, das entstehende Mahdgut ist unmittelbar aus dem Gewässer zu entfernen, um eine weitere Vermehrung zu verhindern und zu den bauseits ausgewiesenen Lagerflächen zur Abtrocknung zwischen zu lagern

Mahdtiefe min. 1,5 m

Mahdgut zum Abtrocknen auf dem Lagerplatz (Pos. 01.03.0030) zwischenlagern.
Die gemähten Flächen sind mittels GPS aufzumessen. Die erfassten Flächen sind als shape-Dateien im UTM-Koordinatensystem an den AG zu übergeben.
Menge: 485000,000 m²

**1.7.50 Abfuhr und Entsorgung**
*** Bedarfsposition ohne GB
Abgetrocknetes Mahdgut laden und der ordnungsgemäßen Verwertung/Entsorgung durch Thermo-Kompostierung zuführen,einschl. Abtransport.
Die Anlage muss eine Thermo-Kompostierung  bei 55 Grad gewährleisten.
Das evtl. erforderliche Umladen ist in den Einheitspreis einzurechnen.
Abgerechnet wird nach Wiegeschein. Die Wiegescheine sind dem AG zu übergeben..
Die Gebühren der Entsorgungsanlage sind einzurechnen.
Menge: 116,000 t

**1.7.60 Wiederherstellung der Nebenflächen**
*** Bedarfsposition ohne GB
- Die in Anspruch genommenen Nebenflächen sind gemäß Urzustand wiederherzustellen.
- Evtl. auftretende Fahrspuren sind zu glätten
- Bereiche mit geschädigter Grasnarbe sind zu glätten (Feinplanum) und per Hand anzusäen.

Es ist der Maschineneinsatz einschließlich Bedienung zu kalkulieren sowie Lieferung Saatgut (Regelsaatgutmischung)..
Menge: 8,000 h

**1.7.70 Vorhaltung der benötigten Kapazitäten**
*** Pauschalposition
Vorhalten der für die Ausführung der Leistungen erforderlichen Geräte, Maschinen, Arbeitskräfte für die Dauer der Vertragslaufzeit in 2027.
Die Vergütung erfolgt als Pauschale und umfasst sämtliche Kosten für Vorhaltung, Betriebsbereitschaft sowie alle Nebenleistungen.
Die Pauschale wird nur gezahlt, falls keine der Positionen 01.07.0010 bis 01.07.0060 in Anspruch genommen wird.
Auch bei einer Teilinanspruchnahme der vorgenannten Positionen entfällt die Zahlung der Pauschale.
Mit der Pauschale sind alle diesbezüglichen Ansprüche abgegolten.
Menge: 1,000 psch
